# Grünabfälle
Angebotsaufforderung (GAEB DA XML 3.3, DA83)
Projekt: RVE-012
Währung: EUR
Auftraggeber: Umweltbetrieb Bremen, Willy-Brandt-Platz 7, 28215 Bremen
Erstellt mit: GXML Toolbox V3.3 R20230829, iTWO_64 V24.0.1022, 30.04.2026

## 02 RVE Schreddern/Entsorgung Grünabfälle Bez.4 2026-27
Datum: 30.04.2026

### Bereich 1 Bezirk 4 Grünabfälle

#### Abschnitt 1.0 Vorbemerkungen

*Hinweis: Leistungsort*
BEZIRK 4
Betriebshof 'Am Sodenmatt':
Am Sodenmatt 1, 28259 Bremen
Herr Hoopmann:  Tel. 0151-52 72 92 84

Friedhof Huckelriede:
Habenhauser Landstraße 70, 28277 Bremen
Frau  de Bruin  Tel.  0178-62 00 405

An zwei räumlich voneinander getrennten Betriebshöfen bzw. Lagerplätzen in Bremen sind Grünabfälle (wie im Leistungstext beschrieben) zu zerkleinern und abzufahren.

Verwertung von Materialien: Die fachgerechte Verwertung nach Kreislaufwirtschaftgesetz ist - soweit nicht anders im Leistungsverzeichnis beschrieben - in die Einheitspreise einzukalkulieren.

Vom AN zu beschaffende Genehmigungen: Der AN hat die Baustelle soweit erforderlich bei den zuständigen Behörden (ASV, Polizei, BSAG etc.) anzumelden. Behördlichen Vorgaben, wie z.B. Baustelleneinrichtungen, Beschilderungen etc. ist Folge zu leisten. Das Einholen der Genehmigungen wird gesondert vergütet.

*Hinweis: Ausführung*
Es wird dem AN empfohlen, sich mit den Örtlichkeiten vertraut zu machen, auch zur Einschätzung der räumlichen Situation (Platz zum Schreddern, Laden, Zufahrt etc.).

Im Zufahrtsbereich zu den Lagerplätzen ist dafür Sorge zu tragen, dass der Verkehr bzw. Fußgänger und Radfahrer nicht behindert werden. Die Baustelleneinfahrt/-ausfahrt ist ggf. ausreichend zu beschildern und zu sichern. Entstehende Kosten sind in die angebotenen Einheitspreise einzukalkulieren und werden nicht gesondert vergütet.

Bei der Durchführung der Arbeiten auf/an den Friedhöfen ist darauf zu achten, dass die Totenruhe gewahrt wird. Die Arbeiten sind montags bis freitags im Zeitraum von 7:00 bis 17:00 durchzuführen. Auf Friedhofsbesucher und den stattfindenden Beerdigungsbetrieb ist Rücksicht zu nehmen. In Einzelfällen sind die Arbeiten für kurze Zeit zu unterbrechen, sofern Bestattungen oder Urnenbeisetzungen in unmittelbarer Nähe erfolgen.
Dieses ist in der Kalkulation zu berücksichtigen.
Ausführungszeit in Absprache mit den jeweiligen Bezirksmeister:innen und der Referatsleitung.

*Hinweis: Verkehrssicherung*
Dem Auftragnehmer obliegt die Sicherung der Baustelle.

Aufrechterhaltung des Verkehrs: Im Bereich der Baustelle ist dafür Sorge zu tragen, dass der Fussgänger- und Radfahrerverkehr nicht behindert wird. Bei Bedarf ist der Fussgänger-/Radfahrerverkehr umzuleiten.
Der Bauablauf hat so zu erfolgen, daß sich Behinderungen auf das unbedingt notwendige Maß beschränken. Falls erforderlich, sind Behelfsmaßnahmen zur Aufrechterhaltung des Anliegerverkehrs zu treffen. Die Kosten hierfür sind einzukalkulieren.
Evtl. notwendige Baustellensicherungen sind in die angebotenen Einheitspreise einzukalkulieren und werden nicht gesondert vergütet.

Schäden: Schäden an Anlagen Dritter oder an Dritten sind vom Auftragnehmer auszugleichen.
Die geltenden Unfallverhütungsvorschriften werden Vertragsbestandteil.
Auf den Schutz von Kabeln und Leitungen der Telekommunikation, der Energieversorgung und evtl. anderer Versorgungsunternehmen ist besondere Sorgfalt zu verwenden.
Rechtsverbindliche Auskünfte sind vor Baubeginn von den entsprechenden Versorgungsunternehmen vom AN auf eigene Kosten einzuholen.
Erforderliche Maßnahmen zum Schutz vorhandener Leitungen sind zusätzliche Leistungen und werden gesondert vergütet - die Maßnahmen und Kosten sind dem AG vor Ausführung anzumelden.

Der AN haftet für alle Schäden, die durch seine Bauarbeiten an den genannten Anlagen entstehen.

Beweissicherung: Ist in jedem Einzelfall im Einvernehmen mit dem AG festzulegen. Eine etwa erforderliche oder zweckmäßige Beweissicherung hat der Auftragnehmer auf seine Kosten zu veranlassen. Leistungen oder Zahlungen aus diesem Grunde und alle Entschädigungen für Flurschäden u.a. sowie sonstige Zahlungen und Ersatzleistungen, für die der Auftragnehmer aufzukommen hat einschließlich etwaiger Verfahrenskosten werden nicht besonders vergütet.

*Hinweis: Auftragserteilung*
Laufzeit und Verlängerungsoption des Vertrages
siehe Besondere Vertragsbedingungen

Der Bieter erhält für jede Einzelmaßnahme einen gesonderten Einzelauftrag auf der Grundlage dieser Rahmenvereinbarung.

Die Frist zur Auftragsausführung wird im jeweiligen Einzelauftrag benannt.

*Hinweis: Kalkulationsgrundlagen*
Der Auftragnehmer verpflichtet sich mit der Annahme des Auftrages, die anfallenden Arbeiten innerhalb von 2 Wochen nach Erhalt der Einzelaufträge zu den im Vertrag enthaltenen Einzelpreisen auszuführen.
Grundsätzlich sind die Anfahrtskosten mit in die Einheitspreise einzukalkulieren.
Evtl. Kosten für Baustelleneinrichtung sind in die Einheitspreise einzukalkulieren.

Die im Leistungsverzeichnis angegebenen Mengen geben HInweis darauf, in welcher Häufigkeit die verschiedenen Leistungen anfallen, sind jedoch nicht als verbindlich anzusehen und können nach unten bzw. nach oben abweichen.

Die Rahmenvereinbarung dient grundsätzlich der Deckung nicht planbarer Bedarfe und beruht auf Erfahrungswerten der Vorjahre. Der AG behält sich vor, gleiche Leistungen konkret beschreibbarer, planbarer Maßnahmen separat auszuschreiben und zu vergeben.

*Hinweis: Abrechnung*
Im Rechnungskopf sind die Bezeichnungen der RVE sowie die Buchungsnummer gemäß Auftragsschreiben zu nennen.

Die Abrechnung erfolgt je Einzelauftrag.

Die zu einem Einzelauftrag eingereichten Rechnungen sind als Abschlagsrechnung (AR), Teilschlussrechnung (TR) oder Schlussrechnung (SR) zu kennzeichnen. Die Rechnungen sind kumulativ zu stellen, d.h. alle bisher zu diesem Einzelauftrag geleisteten Zahlungen sind jeweils chronologisch aufzulisten und die sich daraus ergebende Restforderung ist auszuweisen.

Vor Einreichen der Rechnung ist auf entsprechenden Arbeitsberichten die Unterschrift des jeweiligen Bezirksmeisters oder Bauleiters beizubringen. Mit der Abrechnung sind die unterschriebenen Nachweise vorzulegen.

#### Abschnitt 1.1 Betriebshof "Am Sodenmatt"

**1.1.10 Grünabfälle schreddern, abfahren**
Katalog-Nr. TLK/012/ 4. 1. 20.
Grünabfälle,
bestehend aus Astwerk und Gehölzschnitt (ca 80%),
durchsetzt mit Rasenschnitt und Laub (bis ca. 20 %),
vor Ort schreddern, anschließend laden und abfahren.

Geräte zum Schreddern und Laden können nicht zur
Verfügung gestellt werden.

Nach dem Zerkleinern keine weitere Lagerung;
zeitnahe Abfuhr.

Abrechnung nach Aufmaß Miete, Betriebshof,
nach dem Zerkleinern.

Stoffe sind einer wirtschaftlichen Verwertung gemäß Kreislaufwirtschaftsgesetz zuzuführen.
Menge: 1400,000 m³

#### Abschnitt 1.2 Friedhof Huckelriede

**1.2.10 Grünabfälle schreddern, abfahren**
Katalog-Nr. TLK/012/ 4. 2. 20.
Grünabfälle,
bestehend aus Astwerk und Gehölzschnitt (ca 25%),
Rasenschnitt und Laub (ca. 25%) und Grababraum (Blumen, Kränze, Kleinpflanzen (ca. 50%) vor Ort schreddern, anschließend laden und abfahren.

Geräte zum Schreddern und Laden können nicht zur
Verfügung gestellt werden.

Nach dem Zerkleinern keine weitere Lagerung;
zeitnahe Abfuhr.

Abrechnung nach Aufmaß Miete, Betriebshof,
nach dem Zerkleinern.

Stoffe sind einer wirtschaftlichen Verwertung gemäß Kreislaufwirtschaftsgesetz zuzuführen.
Menge: 1700,000 m³

**1.2.20 Kompost umsetzen, 25 mm**
Katalog-Nr. TLK/012/ 4. 2. 40.
gelagertes Material sieben, Siebdurchgang 25 mm,
Siebgut seitlich in Mieten aufsetzen,
Siebrückstände laden, abfahren.
Abrechnung nach Aufmaß der Miete des gesiebten Materials.

Stoffe sind einer wirtschaftlichen Verwertung gemäß Kreislaufwirtschaftsgesetz zuzuführen.
Menge: 1000,000 m³
